# Dehnscheiben
Leistungsbeschreibung (GAEB DA XML 3.2, DA81)
Projekt: 2018
Währung: EUR
Vergabeart: Beschränkte Ausschreibung
Erstellt mit: GXML Toolbox V3.2 R20140604, ORCA AVA 22.0 - Professional Edition 22.00.03, 24.01.2018

## 01 PU-Kautschuk

### Titel 01 Dehnscheiben HB

**01.1 Dehnscheiben für Bewegungsfugen, Betonhochbord 12/15/25**
Dehnscheiben für Bewegungsfugen, Betonhochbord 12/15/25
Dehnscheiben für Bewegungsfugen im Bordbereich einschließlich Unterbeton liefern und einbauen. Abstand der Dehnungsfugen 8 bis 10 m.
Betonhochbord 12/15/25
Dehnscheiben aus PU-Kautschuk 10 mm,
Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**01.2 Dehnscheiben für Bewegungsfugen, Betonhochbord 12/15/30**
Dehnscheiben für Bewegungsfugen, Betonhochbord 12/15/30
Dehnscheiben für Bewegungsfugen im Bordbereich einschließlich Unterbeton liefern und einbauen. Abstand der Dehnungsfugen 8 bis 10 m.
Betonhochbord 12/15/30
Dehnscheiben aus PU-Kautschuk 10 mm,
Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**01.3 Dehnscheiben für Bewegungsfugen, Betonhochbord 15/18/25**
Dehnscheiben für Bewegungsfugen, Betonhochbord 15/18/25
Dehnscheiben für Bewegungsfugen im Bordbereich einschließlich Unterbeton liefern und einbauen. Abstand der Dehnungsfugen 8 bis 10 m.
Betonhochbord 15/18/25
Dehnscheiben aus PU-Kautschuk 10 mm,
Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**01.4 Dehnscheiben für Bewegungsfugen, Betonhochbord 15/18/30**
Dehnscheiben für Bewegungsfugen, Betonhochbord 15/18/30
Dehnscheiben für Bewegungsfugen im Bordbereich einschließlich Unterbeton liefern und einbauen. Abstand der Dehnungsfugen 8 bis 10 m.
Betonhochbord 15/18/30
Dehnscheiben aus PU-Kautschuk 10 mm,
Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

### Titel 02 Dehnscheiben RB

**02.1 Dehnscheiben für Bewegungsfugen, Rundbord 15/22**
Dehnscheiben für Bewegungsfugen, Betonrundbord 15/22 Dehnscheiben für Bewegungsfugen im Bordbereich einschließlich Unterbeton liefern und einbauen. Abstand der Dehnungsfugen 8 bis 10 m.
Betonrundbord 15/22
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**02.2 Dehnscheiben für Bewegungsfugen, Rundbord 18/22**
Dehnscheiben für Bewegungsfugen, Betonrundbord 18/22 Dehnscheiben für Bewegungsfugen im Bordbereich einschließlich Unterbeton liefern und einbauen. Abstand der Dehnungsfugen 8 bis 10 m.
Betonrundbord 18/22
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

### Titel 03 Dehnscheiben TB

**03.1 Dehnscheiben für Bewegungsfugen, Tiefbord 8/15**
Dehnscheiben für Bewegungsfugen, Tiefdbord 8/15 Dehnscheiben für Bewegungsfugen im Bordbereich einschließlich Unterbeton liefern und einbauen. Abstand der Dehnungsfugen 8 bis 10 m.
Tiefbord 8/15
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**03.2 Dehnscheiben für Bewegungsfugen, Tiefbord 8/20**
Dehnscheiben für Bewegungsfugen, Tiefdbord 8/20 Dehnscheiben für Bewegungsfugen im Bordbereich einschließlich Unterbeton liefern und einbauen. Abstand der Dehnungsfugen 8 bis 10 m.
Tiefbord 8/20
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**03.3 Dehnscheiben für Bewegungsfugen, Tiefbord 8/25**
Dehnscheiben für Bewegungsfugen, Tiefdbord 8/25 Dehnscheiben für Bewegungsfugen im Bordbereich einschließlich Unterbeton liefern und einbauen. Abstand der Dehnungsfugen 8 bis 10 m.
Tiefbord 8/25
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**03.4 Dehnscheiben für Bewegungsfugen, Tiefbord 8/30**
Dehnscheiben für Bewegungsfugen, Tiefdbord 8/30 Dehnscheiben für Bewegungsfugen im Bordbereich einschließlich Unterbeton liefern und einbauen. Abstand der Dehnungsfugen 8 bis 10 m.
Tiefbord 8/30
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**03.5 Dehnscheiben für Bewegungsfugen, Tiefbord 10/20**
Dehnscheiben für Bewegungsfugen, Tiefdbord 10/20 Dehnscheiben für Bewegungsfugen im Bordbereich einschließlich Unterbeton liefern und einbauen. Abstand der Dehnungsfugen 8 bis 10 m.
Tiefbord 10/20
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**03.6 Dehnscheiben für Bewegungsfugen, Tiefbord 10/25**
Dehnscheiben für Bewegungsfugen, Tiefdbord 10/25 Dehnscheiben für Bewegungsfugen im Bordbereich einschließlich Unterbeton liefern und einbauen. Abstand der Dehnungsfugen 8 bis 10 m.
Tiefbord 10/25
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**03.7 Dehnscheiben für Bewegungsfugen, Tiefbord 10/30**
Dehnscheiben für Bewegungsfugen, Tiefdbord 10/30 Dehnscheiben für Bewegungsfugen im Bordbereich einschließlich Unterbeton liefern und einbauen. Abstand der Dehnungsfugen 8 bis 10 m.
Tiefbord 10/30
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

### Titel 04 Dehnscheiben Rinne

**04.1 Dehnscheiben für Bewegungsfugen, Rinne 14/16**
Dehnscheiben für Bewegungsfugen, Rinne 14/16 Dehnscheiben für Bewegungsfugen im Bordbereich einschließlich Unterbeton liefern und einbauen. Abstand der Dehnungsfugen 8 bis 10 m.
Rinne 14/16
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**04.2 Dehnscheiben für Bewegungsfugen, Rinne 14/32**
Dehnscheiben für Bewegungsfugen, Rinne 14/32 Dehnscheiben für Bewegungsfugen im Bordbereich einschließlich Unterbeton liefern und einbauen. Abstand der Dehnungsfugen 8 bis 10 m.
Rinne 14/32
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**04.3 Dehnscheiben für Bewegungsfugen, Rinne 14/48**
Dehnscheiben für Bewegungsfugen, Rinne 14/48 Dehnscheiben für Bewegungsfugen im Bordbereich einschließlich Unterbeton liefern und einbauen. Abstand der Dehnungsfugen 8 bis 10 m.
Rinne 14/48
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

### Titel 05 Dehnscheiben Rinnenplatte

**05.1 Dehnscheiben für Bewegungsfugen, Rinnenplatte 8/30**
Dehnscheiben für Bewegungsfugen, Rinnenplatte 8/30 Dehnscheiben für Bewegungsfugen im Bordbereich einschließlich Unterbeton liefern und einbauen. Abstand der Dehnungsfugen 8 bis 10 m.
Rinnenplatte 8/30
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**05.2 Dehnscheiben für Bewegungsfugen, Rinnenplatte 10/12/30**
Dehnscheiben für Bewegungsfugen, Rinnenplatte 10/12/30 Dehnscheiben für Bewegungsfugen im Bordbereich einschließlich Unterbeton liefern und einbauen. Abstand der Dehnungsfugen 8 bis 10 m.
Rinnenplatte 10/12/30
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

### Titel 06 Dehnscheiben Rinnenstein

**06.1 Dehnscheiben für Bewegungsfugen, Rinnenstein 16/40/16/50**
Dehnscheiben für Bewegungsfugen, Rinnenstein 16/40/16/50
Dehnscheiben für Bewegungsfugen im Bordbereich einschließlich Unterbeton liefern und einbauen. Abstand der Dehnungsfugen 8 bis 10 m.
Rinnenstein 16/40/16/50
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

### Titel 07 Dehnscheiben Muldenstein

**07.1 Dehnscheiben für Bewegungsfugen, Mulde gedellt 8/10/8/30**
Dehnscheiben für Bewegungsfugen, Mulde gedellt 8/10/8/30
Dehnscheiben für Bewegungsfugen im Bordbereich einschließlich Unterbeton liefern und einbauen. Abstand der Dehnungsfugen 8 bis 10 m.
Mulde gedellt 8/10/8/30
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**07.2 Dehnscheiben für Bewegungsfugen, Mulde gedellt 8/10/8/50**
Dehnscheiben für Bewegungsfugen, Mulde gedellt 8/10/8/50
Dehnscheiben für Bewegungsfugen im Bordbereich einschließlich Unterbeton liefern und einbauen. Abstand der Dehnungsfugen 8 bis 10 m.
Mulde gedellt 8/10/8/50
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**07.3 Dehnscheiben für Bewegungsfugen, Mulde gedellt 14/12/14/30**
Dehnscheiben für Bewegungsfugen, Mulde gedellt 14/12/14/30
Dehnscheiben für Bewegungsfugen im Bordbereich einschließlich Unterbeton liefern und einbauen. Abstand der Dehnungsfugen 8 bis 10 m.
Mulde gedellt 14/12/14/30
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**07.4 Dehnscheiben für Bewegungsfugen, Mulde gedellt 14/12/14/50**
Dehnscheiben für Bewegungsfugen, Mulde gedellt 14/12/14/50
Dehnscheiben für Bewegungsfugen im Bordbereich einschließlich Unterbeton liefern und einbauen. Abstand der Dehnungsfugen 8 bis 10 m.
Mulde gedellt 14/12/14/50
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

### Titel 08 Dehnscheiben Flachbord

**08.1 Dehnscheiben für Bewegungsfugen, Flachbord 5/10/20**
Dehnscheiben für Bewegungsfugen, Flachbord F5 Dehnscheiben für Bewegungsfugen im Bordbereich einschließlich Unterbeton liefern und einbauen. Abstand der Dehnungsfugen 8 bis 10 m.
Flachbord 5/10/20
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**08.2 Dehnscheiben für Bewegungsfugen, Flachbord 10/20/20**
Dehnscheiben für Bewegungsfugen, Flachbord F7 Dehnscheiben für Bewegungsfugen im Bordbereich einschließlich Unterbeton liefern und einbauen. Abstand der Dehnungsfugen 8 bis 10 m.
Flachbord 10/20/20
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**08.3 Dehnscheiben für Bewegungsfugen, Flachbord 10/25/20**
Dehnscheiben für Bewegungsfugen, Flachbord F10 Dehnscheiben für Bewegungsfugen im Bordbereich einschließlich Unterbeton liefern und einbauen. Abstand der Dehnungsfugen 8 bis 10 m.
Flachbord 10/25/20
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**08.4 Dehnscheiben für Bewegungsfugen, Flachbord 10/25/30**
Dehnscheiben für Bewegungsfugen, Flachbord F15 Dehnscheiben für Bewegungsfugen im Bordbereich einschließlich Unterbeton liefern und einbauen. Abstand der Dehnungsfugen 8 bis 10 m.
Flachbord 10/25/30
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

**08.5 Dehnscheiben für Bewegungsfugen, Flachbord 10/30/30**
Dehnscheiben für Bewegungsfugen, Flachbord F15 Dehnscheiben für Bewegungsfugen im Bordbereich einschließlich Unterbeton liefern und einbauen. Abstand der Dehnungsfugen 8 bis 10 m.
Flachbord 10/30/30
Dehnscheiben aus
PU-Kautschuk 10 mm, Gummigranulat auf Recyclingbasis,
ca. 48-52° Shore A
Dichte: ca. 810 kg/cbm, elastisch, alterungsbeständig,
beständig gegen Frost- und Tausalz Dehnscheiben fest eingepresst in der gesamten Aufbauhöhe Stein/Unterbeton einbauen.

Hersteller:
Gummimüller GmbH
Am Stockweg 14, Gewerbegebiet
04668 Grimma
www.gummimueller.de
oder gleichwertiger Art,

Im Unterbeton Einsatz von Polystyrolscheiben möglich.
Geringe Schneid- und Anpassungsarbeiten der Dehnungsscheiben an den Bauzustand der Borde sind einzukalkulieren.
Bei Bord und angrenzender Rinne ist die Dehnungsfuge an gleicher Stelle anzuordnen.
Abgerechnet wird das Stück hergestellte Dehnungsfuge.
Menge: 0,000 Stk

USt %: 19,00
